# DECO RAL- Pintura ral para decoración - 6018 - de CRC

- Propiedad del archivo: CONSTRUNARIO
- Formato: FIEBDC-3/2012
- Programa: Construnario Versión 3.51
- Fecha de los precios: 26/11/2018
- Divisa: EUR

**31297_AA** u DECO RAL- Pintura ral para decoración - 6018 - de CRC
Pintura de secado extra rápido con alto brillo y aditivos de protección de rayos UV. Aplicaciones: Metal, madera, plásticos, cerámica…. Código EAN: 5412386060809
