# ANTIOXIDO - Imprimación + Zinc en un solor producto - blanco - de CRC

- Propiedad del archivo: CONSTRUNARIO
- Formato: FIEBDC-3/2012
- Programa: Construnario Versión 3.51
- Fecha de los precios: 26/11/2018
- Divisa: EUR

**30187_ES** u ANTIOXIDO - Imprimación + Zinc en un solor producto - blanco - de CRC
Imprimación de Zinc + color. Pintura anticorrosiva directa sobre el óxido. Barrera de protección por pasivado de metal. Todo en una sola capa. Fácil de aplicar. Larga protección anticorrosión. Secado rápido. Código EAN: 5412386008009
