# DECO EFECTO GRANITO - universal - de CRC

- Propiedad del archivo: CONSTRUNARIO
- Formato: FIEBDC-3/2012
- Programa: Construnario Versión 3.51
- Fecha de los precios: 26/11/2018
- Divisa: EUR

**20622_AA** u DECO EFECTO GRANITO - universal - de CRC
Pintura con aspecto granito original Código EAN: 5412386061110
