# DECO EFECTO MARTELE ANTRACITA - de CRC

- Propiedad del archivo: CONSTRUNARIO
- Formato: FIEBDC-3/2012
- Programa: Construnario Versión 3.51
- Fecha de los precios: 26/11/2018
- Divisa: EUR

**31236_AA** u DECO EFECTO MARTELE ANTRACITA - de CRC
Pintura martelé que proporciona una mayor resistencia. Código EAN: 5412386061141
