# DECO EFECTO METALIZADO - oro - de CRC

- Propiedad del archivo: CONSTRUNARIO
- Formato: FIEBDC-3/2012
- Programa: Construnario Versión 3.51
- Fecha de los precios: 26/11/2018
- Divisa: EUR

**30153_AA** u DECO EFECTO METALIZADO - oro - de CRC
Pintura efecto metálico tanto para metal como otros materiales. Código EAN: 5412386007620
