# DECO BARNIZ PARA EFECTOS - de CRC

- Propiedad del archivo: CONSTRUNARIO
- Formato: FIEBDC-3/2012
- Programa: Construnario Versión 3.51
- Fecha de los precios: 26/11/2018
- Divisa: EUR

**31222_AA** u DECO BARNIZ PARA EFECTOS - de CRC
Acabado de máximo brillo. Código EAN: 5412386061134
