# DECO EFECTO BRONCE - de CRC

- Propiedad del archivo: CONSTRUNARIO
- Formato: FIEBDC-3/2012
- Programa: Construnario Versión 3.51
- Fecha de los precios: 26/11/2018
- Divisa: EUR

**20619_AB** u DECO EFECTO BRONCE - de CRC
Acabado bronce para interior y exterior. Código EAN: 5412386058875
