# DECO EFECTO COBRE - de CRC

- Propiedad del archivo: CONSTRUNARIO
- Formato: FIEBDC-3/2012
- Programa: Construnario Versión 3.51
- Fecha de los precios: 26/11/2018
- Divisa: EUR

**31220_AA** u DECO EFECTO COBRE - de CRC
Acabado super brillante similar a cromados originales. Para interior. Código EAN: 5412386061073
