# DECO BLANCO ELECTRODOMÉSTICOS - 200 ml - de CRC

- Propiedad del archivo: CONSTRUNARIO
- Formato: FIEBDC-3/2012
- Programa: Construnario Versión 3.51
- Fecha de los precios: 26/11/2018
- Divisa: EUR

**30149_AA** u DECO BLANCO ELECTRODOMÉSTICOS - 200 ml - de CRC
Laca del color específico de los electrodomésticos en acabado blanco. No amarillea. Código EAN: 5412386007583
