# DECO NEGRO FORJA - de CRC

- Propiedad del archivo: CONSTRUNARIO
- Formato: FIEBDC-3/2012
- Programa: Construnario Versión 3.51
- Fecha de los precios: 26/11/2018
- Divisa: EUR

**31214_AA** u DECO NEGRO FORJA - de CRC
Revestimiento con pigmentos anticorrosión con acabado forja para superficies metálicas Código EAN: 5412386061912
