# DECO RADIADORES BLANCO - de CRC

- Propiedad del archivo: CONSTRUNARIO
- Formato: FIEBDC-3/2012
- Programa: Construnario Versión 3.51
- Fecha de los precios: 26/11/2018
- Divisa: EUR

**31212_AA** u DECO RADIADORES BLANCO - de CRC
Laca especial para pintado de radiadores. Hasta 120ºC. Código EAN: 5412386061035
