# DECO IMPRIMACIÓN ZINC - de CRC

- Propiedad del archivo: CONSTRUNARIO
- Formato: FIEBDC-3/2012
- Programa: Construnario Versión 3.51
- Fecha de los precios: 26/11/2018
- Divisa: EUR

**31198_AA** u DECO IMPRIMACIÓN ZINC - de CRC
Protección anticorrosión de larga duración para metales ferrosos. Código EAN: 5412386061196
