# ACRYL RAL ANTICALÓRICA - Pintura acrílica alta temperatura - plata - de CRC

- Propiedad del archivo: CONSTRUNARIO
- Formato: FIEBDC-3/2012
- Programa: Construnario Versión 3.51
- Fecha de los precios: 26/11/2018
- Divisa: EUR

**31096_AA** u ACRYL RAL ANTICALÓRICA - Pintura acrílica alta temperatura - plata - de CRC
Pintura acrílica alta temperatura. Código EAN: 5412386206023
