# DECO IMPRIMACIÓN ANTICORROSIÓN - de CRC

- Propiedad del archivo: CONSTRUNARIO
- Formato: FIEBDC-3/2012
- Programa: Construnario Versión 3.51
- Fecha de los precios: 26/11/2018
- Divisa: EUR

**31196_AA** u DECO IMPRIMACIÓN ANTICORROSIÓN - de CRC
Para superficies metálicas, asegura una larga resistencia a la corrosión. Código EAN: 5412386060939
