# DECO IMPRIMACIÓN MADERA - de CRC

- Propiedad del archivo: CONSTRUNARIO
- Formato: FIEBDC-3/2012
- Programa: Construnario Versión 3.51
- Fecha de los precios: 26/11/2018
- Divisa: EUR

**31200_AA** u DECO IMPRIMACIÓN MADERA - de CRC
Imprimación para aplicación posterior de pintura sobre madera. Código EAN: 5412386060960
