# ACRYL RAL CROMADO - Pintura acrílica efecto cromado - plata - de CRC

- Propiedad del archivo: CONSTRUNARIO
- Formato: FIEBDC-3/2012
- Programa: Construnario Versión 3.51
- Fecha de los precios: 26/11/2018
- Divisa: EUR

**30481_AA** u ACRYL RAL CROMADO - Pintura acrílica efecto cromado - plata - de CRC
La linea de cromados de CRC está especialmente formulada para ofrecer un acabado súper brillante similar a los cromados originales. Es un producto indicado para interior. Código EAN: 5412386205026
