# ACRYL RAL BARNIZ - satinado - de CRC

- Propiedad del archivo: CONSTRUNARIO
- Formato: FIEBDC-3/2012
- Programa: Construnario Versión 3.51
- Fecha de los precios: 26/11/2018
- Divisa: EUR

**31087_AA** u ACRYL RAL BARNIZ - satinado - de CRC
Barniz Código EAN: 5412386201400
