# ACRYL RAL FLUORESCENTE - Pintura acrílica - de CRC

- Propiedad del archivo: CONSTRUNARIO
- Formato: FIEBDC-3/2012
- Programa: Construnario Versión 3.51
- Fecha de los precios: 26/11/2018
- Divisa: EUR

**20131_AA** u ACRYL RAL FLUORESCENTE - Pintura acrílica - de CRC
Esmalte acrílico de alta calidad para aplicaciones profesionales con un secado rápido y un alto brillo. Se pueden aplicar en interior y exterior sobre superficies en metal, madera, plástico, etc…Efecto fluorescente Código EAN: 5412386202049
