# ACRYL RAL - Pintura acrílica de secado rápido - 2004 naranja puro - de CRC

- Propiedad del archivo: CONSTRUNARIO
- Formato: FIEBDC-3/2012
- Programa: Construnario Versión 3.51
- Fecha de los precios: 26/11/2018
- Divisa: EUR

**32152_AA** u ACRYL RAL - Pintura acrílica de secado rápido - 2004 naranja puro - de CRC
Esmalte Acrílico de alta calidad para aplicaciones profesionales con un secado rápido y un alto brillo. Se pueden aplicar en interior y exterior sobre superficies en metal, madera, plástico, etc...Amplia gama de colores. Código EAN: 5412386201479
