# AQUA RAL - Pintura acrílica base agua - amarillo cadmio - de CRC

- Propiedad del archivo: CONSTRUNARIO
- Formato: FIEBDC-3/2012
- Programa: Construnario Versión 3.51
- Fecha de los precios: 26/11/2018
- Divisa: EUR

**32184_AA** u AQUA RAL - Pintura acrílica base agua - amarillo cadmio - de CRC
Pintura de poliuretano base agua, respetuosa con el medio ambiente con un uso optimizado del agua como disolvente, en una amplia variedad de colores ral. Código EAN: 5412386056222
