# GRAFFITI REMOVER AQUA - Limpiador de grafitis - de CRC

- Propiedad del archivo: CONSTRUNARIO
- Formato: FIEBDC-3/2012
- Programa: Construnario Versión 3.51
- Fecha de los precios: 26/11/2018
- Divisa: EUR

**20485_AA** u GRAFFITI REMOVER AQUA - Limpiador de grafitis - de CRC
Elimina restos de pinturas, tintas y marcadores. Limpiador base agua versatil para eliminar grafitis en general. Solución tixotropica para aplicar en superficies verticales. Ideal para usar en superficies delicadas y seguro para la mayoría de sustratos. Código EAN: 5412386005138
