# HEAVY DUTY DEGREASER AQUA - Desengrasante enérgico - de CRC

- Propiedad del archivo: CONSTRUNARIO
- Formato: FIEBDC-3/2012
- Programa: Construnario Versión 3.51
- Fecha de los precios: 26/11/2018
- Divisa: EUR

**20487_AA** u HEAVY DUTY DEGREASER AQUA - Desengrasante enérgico - de CRC
Desengrasante alcalino altamente concentrado. Limpiador detergente base agua altamente concentrado. Elimina rapidamente aceite, grasa, silicona y suciedad fuerte. Seguro para usar en la mayoría de plásticos y superficies pintadas y esmaltadas. Código EAN: 5412386005152
