# MULTI - SURFACE CLEANER AQUA - Limpiador especial suelos - de CRC

- Propiedad del archivo: CONSTRUNARIO
- Formato: FIEBDC-3/2012
- Programa: Construnario Versión 3.51
- Fecha de los precios: 26/11/2018
- Divisa: EUR

**20488_AA** u MULTI - SURFACE CLEANER AQUA - Limpiador especial suelos - de CRC
Limpiador detergente de alta solvencia. Limpiador y desengrasante base agua enérgico para múltiples aplicaciones. Seguro para usar en la mayoría de plásticos y superficies pintadas o esmaltadas. Se puede usar también en equipos de limpieza ultrasónicos. Código EAN: 5412386005169
