# AQUA PIPE DE-BLOCKER - Desatascador enérgico - de CRC

- Propiedad del archivo: CONSTRUNARIO
- Formato: FIEBDC-3/2012
- Programa: Construnario Versión 3.51
- Fecha de los precios: 26/11/2018
- Divisa: EUR

**30030_AA** u AQUA PIPE DE-BLOCKER - Desatascador enérgico - de CRC
Desatascador de tuberías enérgico. Mezcla concentrada de sosa caústica, surfactantes y agentes complejos base agua. Altamente alcalino. Penetra a través de los residuos orgánicos y grasa. Puede ser usado de forma preventiva. Código EAN: 5412386006982
