# SCALE REMOVER AQUA - Limpiador de cal enérgico - de CRC

- Propiedad del archivo: CONSTRUNARIO
- Formato: FIEBDC-3/2012
- Programa: Construnario Versión 3.51
- Fecha de los precios: 26/11/2018
- Divisa: EUR

**20482_AA** u SCALE REMOVER AQUA - Limpiador de cal enérgico - de CRC
Limpiador de cal enérgico. Limpiador para la eliminación de depositos de cal y óxido. Restaura y mejora el acabado superficial. Apropiado para usar en la mayoría de metales y plásticos. Código EAN: 5412386005114
