# TRAFFIC FILM REMOVER AQUA - Limpiador exterior de vehículos - flotas. - de CRC

- Propiedad del archivo: CONSTRUNARIO
- Formato: FIEBDC-3/2012
- Programa: Construnario Versión 3.51
- Fecha de los precios: 26/11/2018
- Divisa: EUR

**20486_AA** u TRAFFIC FILM REMOVER AQUA - Limpiador exterior de vehículos - flotas. - de CRC
Limpiador de carrocerías enérgico. Limpiador base agua para la eliminación de suciedad provocada por el tráfico y suciedad ambiental. Se puede aplicar manualmente ó con un equipo a presión o automático. Seguro para usar en la mayoría de plásticos, superfi Código EAN: 5412386005145
