# CITRO CLEANER - 500 ml - de CRC

- Propiedad del archivo: CONSTRUNARIO
- Formato: FIEBDC-3/2012
- Programa: Construnario Versión 3.51
- Fecha de los precios: 26/11/2018
- Divisa: EUR

**32436_AA** u CITRO CLEANER - 500 ml - de CRC
Limpiador concentrado a base de terpenos de naranja naturales para la limpieza segura de maquinaria y herramientas durante actividades de mantenimiento. Una alternativa ideal a los disolventes tradicionales y productos de limpieza altamente alcalinos. Eliminará rápidamente numerosos tipos de suciedad y contaminación. Código EAN: 5412386059773
