# CITRUS HAND CLEANER - de CRC

- Propiedad del archivo: CONSTRUNARIO
- Formato: FIEBDC-3/2012
- Programa: Construnario Versión 3.51
- Fecha de los precios: 26/11/2018
- Divisa: EUR

**32321_AA** u CITRUS HAND CLEANER - de CRC
Lavamanos olor cítrico. Envase con dispensador Código EAN: 5412386057458
