# ECO COMPLEX BLUE FPS - Desengrasante industrial concentrado biodegradable - 5 l+ Pulv. - de CRC

- Propiedad del archivo: CONSTRUNARIO
- Formato: FIEBDC-3/2012
- Programa: Construnario Versión 3.51
- Fecha de los precios: 26/11/2018
- Divisa: EUR

**12127_AA** u ECO COMPLEX BLUE FPS - Desengrasante industrial concentrado biodegradable - 5 l+ Pulv. - de CRC
Desengrasante industria, base agua, concentrado y biodegradable. Para todo tipo de limpiezas de superficies lavables. Económico, puede ser diluido en agua. Registro NSF - A1. Código EAN: 5412386001734
