# FERROKLEEN PRO - Limpiador profesional de óxido en metales ferrosos - 5 kg - de CRC

- Propiedad del archivo: CONSTRUNARIO
- Formato: FIEBDC-3/2012
- Programa: Construnario Versión 3.51
- Fecha de los precios: 26/11/2018
- Divisa: EUR

**30089_AA** u FERROKLEEN PRO - Limpiador profesional de óxido en metales ferrosos - 5 kg - de CRC
Para uso profesional.Limpia metales ferrosos oxidados. Código EAN: 5412386008283
