# GRAFFITI REMOVER - Eliminador de grafitis - de CRC

- Propiedad del archivo: CONSTRUNARIO
- Formato: FIEBDC-3/2012
- Programa: Construnario Versión 3.51
- Fecha de los precios: 26/11/2018
- Divisa: EUR

**20717_AD** u GRAFFITI REMOVER - Eliminador de grafitis - de CRC
Elimina restos de pintura y tinta. Disuelve y desprende rápidamente grafitis y tinta de rotuladores y bolígrafos. Código EAN: 5412386059452
