# INK & PAINT REMOVER - Limpiador de tinta, adhesivo y pintura - de CRC

- Propiedad del archivo: CONSTRUNARIO
- Formato: FIEBDC-3/2012
- Programa: Construnario Versión 3.51
- Fecha de los precios: 26/11/2018
- Divisa: EUR

**32056_AB** u INK & PAINT REMOVER - Limpiador de tinta, adhesivo y pintura - de CRC
Limpiador base disolvente para la limpieza de restos de tinta, adhesivos, espuma de poliuretano no curada y pintura. Código EAN: 5412386061943
