# INOX KLEEN FPS - Limpiador de acero inoxidable, alumini, cromados y PVC - de CRC

- Propiedad del archivo: CONSTRUNARIO
- Formato: FIEBDC-3/2012
- Programa: Construnario Versión 3.51
- Fecha de los precios: 26/11/2018
- Divisa: EUR

**20720_AU** u INOX KLEEN FPS - Limpiador de acero inoxidable, alumini, cromados y PVC - de CRC
CRC Inox Kleen es una espuma limpiadora base agua para desengrasar y limpiar superficies de metal brillantes. El producto combina un gran poder de limpieza con la aplicación de una capa protectora duradera en un solo paso. Registro NSF C1 para ser usado e Código EAN: 5412386059131
