# INOX WELD KLEEN - Limpiador decapante de inoxidable - de CRC

- Propiedad del archivo: CONSTRUNARIO
- Formato: FIEBDC-3/2012
- Programa: Construnario Versión 3.51
- Fecha de los precios: 26/11/2018
- Divisa: EUR

**30379_AA** u INOX WELD KLEEN - Limpiador decapante de inoxidable - de CRC
CRC Inox Weld Kleen es una pasta decapante que devuelve las características originales de acero inoxidable después de la soldadura o tratamiento de calor. Desengrasante, limpiador, decapante y pasivador de austenita y acero inoxidable 303, 304, 316, ..., Código EAN: 5412386035463
