# LABEL OFF SUPER FPS - Eliminador de etiquetas - 400 ml - de CRC

- Propiedad del archivo: CONSTRUNARIO
- Formato: FIEBDC-3/2012
- Programa: Construnario Versión 3.51
- Fecha de los precios: 26/11/2018
- Divisa: EUR

**32314_AC** u LABEL OFF SUPER FPS - Eliminador de etiquetas - 400 ml - de CRC
Eliminador de etiquetas. Elimina las etiquetas de papel adhesivas de la mayoría de superficies en 2-3 minutos después de empapar (probar en plásticos antes de usar). Registro NSF - K3 Código EAN: 5412386059322
