# PARTS CLEANER HF - Disolvente para lavadoras de piezas - de CRC

- Propiedad del archivo: CONSTRUNARIO
- Formato: FIEBDC-3/2012
- Programa: Construnario Versión 3.51
- Fecha de los precios: 26/11/2018
- Divisa: EUR

**32073_AA** u PARTS CLEANER HF - Disolvente para lavadoras de piezas - de CRC
Limpiador disolvente para máquinas lavapiezas. Código EAN: 5412386028861
