# RUST REMOVER - Eliminador de óxido - 20 l - de CRC

- Propiedad del archivo: CONSTRUNARIO
- Formato: FIEBDC-3/2012
- Programa: Construnario Versión 3.51
- Fecha de los precios: 26/11/2018
- Divisa: EUR

**30611_AA** u RUST REMOVER - Eliminador de óxido - 20 l - de CRC
Limpiador de óxido y escamas concentrado. Limpia óxidos, huellas dactilares y escamas de hierro, acero, cobre, latón y aluminio. Concentrado económico: puede diluirse con agua para obtener la concentración requerida. Código EAN: 5412386460357
