# HIGH SPEED CHAIN OIL - Lubricante de cadenas de alta velocidad, resistente al agua - de CRC

- Propiedad del archivo: CONSTRUNARIO
- Formato: FIEBDC-3/2012
- Programa: Construnario Versión 3.51
- Fecha de los precios: 26/11/2018
- Divisa: EUR

**32347_AB** u HIGH SPEED CHAIN OIL - Lubricante de cadenas de alta velocidad, resistente al agua - de CRC
Es una mezcla formulada de aceites tanto sintéticos como minerales, de alta calidad, aditivos antioxidantes y antidesgaste, modificadores de la fricción y agentes de adhesión. Penetra profundamente entre las cadenas de transmisión y los engranajes formando una película adherente y lubricante de larga duración. Indicado incluso en aplicaciones de carga de gran velocidad y alto rendimiento, en condiciones donde se puede producir corrosión. Resistente a los lavados de agua caliente y fría y resiste velocidades de giro elevadas. Reduce la fricción, el desgaste, el ruido y la vibración. Aumente la vida de las cadenas y es compatible con las juntas tóricas. Inofensivo con los metales, la mayoría de plásticos y gomas. Código EAN: 5412386057991
