# POWER LUBE - Lubricante con PTFE. Alto rendimiento. Anticorrosivo. Antihumedad - de CRC

- Propiedad del archivo: CONSTRUNARIO
- Formato: FIEBDC-3/2012
- Programa: Construnario Versión 3.51
- Fecha de los precios: 26/11/2018
- Divisa: EUR

**32648_AA** u POWER LUBE - Lubricante con PTFE. Alto rendimiento. Anticorrosivo. Antihumedad - de CRC
Lubricante con PTFE. Posee muy buenas propiedades de lubricación. Puede soportar cargas elevadas. Reduce el desgaste por fricción. Código EAN: 5412386062568
