# ROST FLASH - Aflojatodo enfriador - de CRC

- Propiedad del archivo: CONSTRUNARIO
- Formato: FIEBDC-3/2012
- Programa: Construnario Versión 3.51
- Fecha de los precios: 26/11/2018
- Divisa: EUR

**10864_AB** u ROST FLASH - Aflojatodo enfriador - de CRC
ROST FLASH, Aflojatodo enfriador efecto hielo. Afloja rápidamente todo tipo de piezas agarrotadas. El efecto enfriador (-40ºC rompe el óxido o contrae las superficies permitiendo al aceite una alta penetración a través del óxido. Código EAN: 5412386526589
