# Rust Off Ind - Aflojatodo con Disulfuro de Molibdeno - 500 ml - de CRC

- Propiedad del archivo: CONSTRUNARIO
- Formato: FIEBDC-3/2012
- Programa: Construnario Versión 3.51
- Fecha de los precios: 26/11/2018
- Divisa: EUR

**30507_AA** u Rust Off Ind - Aflojatodo con Disulfuro de Molibdeno - 500 ml - de CRC
Aceite aflojatodo de alta penetración. Afloja piezas metálicas agarrotadas a causa de suciedad, óxido, corrosión o depósitos de grasa secos. Dispersa el óxido, escamas y otro tipo de corrosión. Código EAN: 5412386004933
