# SILICONE INDUSTRIAL - Lubricante sintético. Hasta 200ºC - de CRC

- Propiedad del archivo: CONSTRUNARIO
- Formato: FIEBDC-3/2012
- Programa: Construnario Versión 3.51
- Fecha de los precios: 26/11/2018
- Divisa: EUR

**30053_AA** u SILICONE INDUSTRIAL - Lubricante sintético. Hasta 200ºC - de CRC
Lubrica - Protege - No mancha. Renueva las superficies de plástico, goma y madera, dándoles un nuevo brillo. Proporciona una excelente lubricación, particularmente entre materiales no metálicos. Previene el endurecimiento y agrietamiento de las gomas. Código EAN: 5412386275326
