# SLIDEWAY OIL - de CRC

- Propiedad del archivo: CONSTRUNARIO
- Formato: FIEBDC-3/2012
- Programa: Construnario Versión 3.51
- Fecha de los precios: 26/11/2018
- Divisa: EUR

**32146_AC** u SLIDEWAY OIL - de CRC
Aceite de baja viscosidad para ejes de alta velocidad y lubricación de guías de deslizamiento. Buena afinidad a los metales. Excelente resistencia al agua. Código EAN: 5412386059551
