# SUPERCUT II - Aceite de corte de alta calidad - 1 l - de CRC

- Propiedad del archivo: CONSTRUNARIO
- Formato: FIEBDC-3/2012
- Programa: Construnario Versión 3.51
- Fecha de los precios: 26/11/2018
- Divisa: EUR

**30353_AA** u SUPERCUT II - Aceite de corte de alta calidad - 1 l - de CRC
Lubricante de corte de alto rendimiento, no clorado. Resiste presiones extremas para aumentar la vida de la herramienta y facilitar el corte. Para metales ferrosos y no ferrosos. Código EAN: 5412386004452
