# SUPER TAPPING COMPOUND - Pasta de roscado alto rendimiento. Gel - de CRC

- Propiedad del archivo: CONSTRUNARIO
- Formato: FIEBDC-3/2012
- Programa: Construnario Versión 3.51
- Fecha de los precios: 26/11/2018
- Divisa: EUR

**30706_AA** u SUPER TAPPING COMPOUND - Pasta de roscado alto rendimiento. Gel - de CRC
CRC Super Tapping Compaund es una pasta especial para corte de metal que ha sido formulada para usar directamente con alta adherencia y resistente a extremas presiones. Apropiado para escariar, roscar y taladrar. Código EAN: 5412386001512
