# WOOD GLIDER - Lubricante para el corte de la madera. Soporta cargas - de CRC

- Propiedad del archivo: CONSTRUNARIO
- Formato: FIEBDC-3/2012
- Programa: Construnario Versión 3.51
- Fecha de los precios: 26/11/2018
- Divisa: EUR

**32244_AA** u WOOD GLIDER - Lubricante para el corte de la madera. Soporta cargas - de CRC
Mejora el deslizamiento de madera no procesada sobre mesas de trabajo de máquinas de corte y transformación de madera. Producto incoloro, sin siliconas. Produce un coeficiente muy bajo de fricción. Adecuado para todo tipo de maderas. Seguro en todas las superficies de metal, no mancha. Se puede utilizar en trasmisiones de plástico y mecanismos de deslizamiento, guías y en la colocación y posicionamiento de tableros en todo tipo de máquinas de corte de madera. Código EAN: 5412386059841
