# GLASS BLANK RELEASE - de CRC

- Propiedad del archivo: CONSTRUNARIO
- Formato: FIEBDC-3/2012
- Programa: Construnario Versión 3.51
- Fecha de los precios: 26/11/2018
- Divisa: EUR

**32512_AA** u GLASS BLANK RELEASE - de CRC
CRC Glass Blank Release es una base de grafito para los moldes de la industria de producción de envases de vidrio. El producto cura a temperatura ambiente, formando una capa seca en 20 minutos. Evita la necesidad de tratamiento del interior de moldes durante la puesta en marcha. El producto también se puede aplicar en deflectores, platos inferiores, módulos de soplado y formación de cuellos. El producto presenta una eficiencia extraordinaria durante la puesta en marcha de máquinas de sección individual. Código EAN: 5412386061813
