# ECO SUPERCUT - Aceite de corte biodegradable. Alto rendimiento - 500 ml - de CRC

- Propiedad del archivo: CONSTRUNARIO
- Formato: FIEBDC-3/2012
- Programa: Construnario Versión 3.51
- Fecha de los precios: 26/11/2018
- Divisa: EUR

**31911_AA** u ECO SUPERCUT - Aceite de corte biodegradable. Alto rendimiento - 500 ml - de CRC
Aceite de Corte y roscado de alta pureza, biodegradable en mas de un 87% según noma OECD 301B. Alto poder de refrigeración que permite mejorar la productividad . Código EAN: 5412386035944
