# CHAIN LUBE FPS - Lubricante de cadenas en espuma alto rendimiento con PTFE - 5 l - de CRC

- Propiedad del archivo: CONSTRUNARIO
- Formato: FIEBDC-3/2012
- Programa: Construnario Versión 3.51
- Fecha de los precios: 26/11/2018
- Divisa: EUR

**30033_AA** u CHAIN LUBE FPS - Lubricante de cadenas en espuma alto rendimiento con PTFE - 5 l - de CRC
Lubricante, efecto espuma, de alto rendimiento con PTFE. Buena adhesión y capaz de soportar cargas. Altamente resistente a salpicaduras de agua. Previene de la corrosión. Registro NSF - H1. Código EAN: 5412386005725
