# MULTI OIL FPS - Lubricante multiuso y aceite penetrante aflojatodo - 500 ml - de CRC

- Propiedad del archivo: CONSTRUNARIO
- Formato: FIEBDC-3/2012
- Programa: Construnario Versión 3.51
- Fecha de los precios: 26/11/2018
- Divisa: EUR

**32605_AA** u MULTI OIL FPS - Lubricante multiuso y aceite penetrante aflojatodo - 500 ml - de CRC
Lubricante multiuso extremadamente eficaz. Excelente poder de penetración : elimina el óxido, escamas, suciedad y corrosión. Registro NSF - H1. Código EAN: 5412386062674
